# Isolamento sonoro a sons de condução aérea sob laje, com painéis multicamada

- Propriedade do ficheiro: CYPE INGENIEROS, S.A.
- Formato: FIEBDC-3/2002
- Moeda: EUR
- Custos indirectos: 3.00 %
- IVA: 23.00 %

## N Isolamentos e impermeabilizações

### NB Isolamentos sonoros

#### NBD Lajes

**NBD020** m² Isolamento sonoro a sons de condução aérea sob laje, com painéis multicamada.
Isolamento sonoro a sons de condução aérea sob laje, com complexo multicamada Sonodan Plus Autoadhesivo, "DANOSA", de 40 mm de espessura, 10 kg/m² de massa superficial, composto de dois painéis independentes: um painel de lã mineral de 30 mm de espessura revestido com uma membrana betuminosa auto-adesiva e um painel formado por uma lâmina de polietileno reticulado aderida termicamente a uma membrana betuminosa auto-adesiva. Colocação em obra: topo a topo e com fixações mecânicas.
Inclui: Limpeza e preparação da superfície suporte. Implantação e corte do isolamento. Colocação do isolamento. Fixação do isolamento.
Critério de medição de projecto: Superfície medida segundo documentação gráfica de Projecto.
Critério de medição de obra: Medir-se-á a superfície realmente executada segundo especificações de Projecto.

| Código | Un | Descrição | Rendimento | Preço | Importância |
|---|---|---|---|---|---|
| mt16ptd030oh | m² | Complexo multicamada Sonodan Plus Autoadhesivo, "DANOSA", de 40 mm de espessura, 10 kg/m² de massa superficial, composto de dois painéis independentes: um painel de lã mineral de 30 mm de espessura revestido com uma membrana betuminosa auto-adesiva e um painel formado por uma lâmina de polietileno reticulado aderida termicamente a uma membrana betuminosa auto-adesiva, resistência térmica 0,58 m²°C/W, Euroclasse F de reacção ao fogo segundo NP EN 13501-1; com 65,5 dB de índice global de redução sonora, Rw. (material) | 1.050 | 51.07 | 53.62 |
| mt16afd020d | Ud | Bucha de expansão e prego de polipropileno com espiga de poliestireno de alta resistência "DANOSA", de 70 mm de comprimento, com aro de estanquidade, para fixação mecânica de painéis isolantes. (material) | 4.000 | 0.36 | 1.44 |
| mo054 | h | Oficial de 1ª montador de isolamentos. (mão de obra) | 0.120 | 25.32 | 3.04 |
| mo101 | h | Ajudante de montador de isolamentos. (mão de obra) | 0.120 | 24.04 | 2.88 |
| % | % | Custos directos complementares | 2 % | 60.98 | 1.22 |
|  |  | Custos directos |  |  | 62.20 |
