# Encontro de cobertura plana não acessível, não ventilada com paramento vertical. Impermeabilização com lâminas de PVC

- Propriedade do ficheiro: CYPE Ingenieros S.A.
- Formato: FIEBDC-3/2016
- Programa: Gerador de preços para construção civil. CYPE Ingenieros, S.A.
- Data: 10/06/2024
- Moeda: EUR
- Custos indirectos: 3 %
- IVA: 23 %

## Q Coberturas

### QD Planas não acessíveis, não ventiladas

#### QDF Pontos singulares

**QDF022** m Encontro de cobertura plana não acessível, não ventilada com paramento vertical. Impermeabilização com lâminas de PVC.
Encontro de cobertura plana não acessível, não ventilada, Deck, tipo convencional com paramento vertical; através da colocação de perfil colaminado de chapa de aço e PVC-P, B (com quinagem) PVC Light Grey "DANOSA", para remate e protecção da impermeabilização formada por: banda de acabamento de 50 cm de desenvolvimento com lâmina impermeabilizante flexível de PVC-P, Danopol HS 1,5 Cool Roofing "DANOSA", de 1,5 mm de espessura, com armadura de malha de fibra de poliéster, e com resistência à intempérie e aos raios ultravioleta, colocada solta sobre a camada separadora, fixada em sobreposição através de soldadura termoplástica, e nos bordos soldada a perfis colaminados de chapa e PVC-P, com prévia aplicação de adesivo à base de borracha de poliuretano e resinas sintéticas, Glue-Dan PVC "DANOSA". Inclusive cordão de vedação aplicado entre o perfil colaminado e o paramento, complementos de reforço em tratamento de pontos singulares através da utilização de peças especiais para a resolução de ângulos internos e externos.
Inclui: Limpeza e preparação da superfície. Aplicação da cola. Colocação do perfil colaminado. Colocação da banda de acabamento. Aplicação do cordão de vedação entre o perfil e o muro.
Critério de medição de projecto: Comprimento medido em projecção horizontal, segundo documentação gráfica de Projecto.
Critério de medição de obra: Medir-se-á, em projecção horizontal, o comprimento realmente executado segundo especificações de Projecto.

| Código | Un | Descrição | Rendimento | Preço | Importância |
|---|---|---|---|---|---|
| mt15dan050h | l | Adesivo à base de borracha de poliuretano e resinas sintéticas, Glue-Dan PVC "DANOSA", para a fixação de lâminas impermeabilizantes flexíveis de PVC-P. (material) | 0.03 | 7.56 | 0.227 |
| mt15dan010pd | m² | Lâmina impermeabilizante flexível de PVC-P, Danopol HS 1,5 Cool Roofing "DANOSA", de 1,5 mm de espessura, com armadura de malha de fibra de poliéster, e com resistência à intempérie e aos raios ultravioleta, fornecida em rolos de 1,08x20 m, segundo EN 13956. (material) | 0.5 | 20.78 | 10.390 |
| mt15dan020u | m | Perfil colaminado de chapa de aço e PVC-P, B (com quinagem) PVC Light Grey "DANOSA", para remate de impermeabilização nos extremos das lâminas de PVC-P e nos encontros com elementos verticais. (material) | 1 | 2.4 | 2.400 |
| mt15dan020v | m | Perfil colaminado de chapa de aço e PVC-P, A (plano) PVC Light Grey "DANOSA", para remate de impermeabilização nos extremos das lâminas de PVC-P e nos encontros com elementos verticais. (material) | 1 | 2.24 | 2.240 |
| mt15sja020a | Ud | Cartucho de pasta de poliuretano, de 310 cm³. (material) | 0.17 | 7.01 | 1.192 |
| mq06hor010 | h | Betoneira eléctrica com uma capacidade de amassadura de 160 l. (equipamento) | 0.012 | 3.45 | 0.041 |
| mo029 | h | Oficial de 1ª aplicador de lâminas impermeabilizantes. (mão de obra) | 0.109 | 22.68 | 2.472 |
| mo067 | h | Ajudante de aplicador de lâminas impermeabilizantes. (mão de obra) | 0.109 | 22.13 | 2.412 |
| mo020 | h | Oficial de 1ª construção. (mão de obra) | 0.109 | 22.68 | 2.472 |
| % | % | Custos directos complementares | 2 % | 23.846 | 0.477 |
|  |  | Custos directos |  |  | 24.323 |

Resíduos:
- colocação: mt15sja020a Cartucho de pasta de poliuretano, de 310 cm³; factor de resíduo 0.06

## Recursos

**mt15sja020a** Ud Cartucho de pasta de poliuretano, de 310 cm³
Dados técnicos: Custo energético 67.793 MJ; Emissão de CO2 3.302 kg; Código LER 17 09 04; Massa do elemento 0.403 kg; Volume 0.000269 m3
Resíduos:
- embalagem: re170203 Plástico. (componente de resíduo); rendimento 0.1 kg; Código LER 17 02 03; Massa do elemento 1 kg; Volume 0.001667 m3
