# Impermeabilização de ensoleiramento geral, com lâminas asfálticas

- Propriedade do ficheiro: CYPE INGENIEROS, S.A.
- Formato: FIEBDC-3/2002
- Moeda: EUR
- Custos indirectos: 3.00 %
- IVA: 23.00 %

## N Isolamentos e impermeabilizações

### NI Impermeabilizações

#### NIC Fundações

**NIC011** m² Impermeabilização de ensoleiramento geral, com lâminas asfálticas.
Impermeabilização de ensoleiramento geral, com membrana de betume modificado com elastómero SBS, LBM(SBS)-48-FP, Polydan 48 P Parking "DANOSA", com armadura de feltro de poliéster não tecido de 180 g/m², acabamento numa face com geotêxtil, de superfície não protegida, totalmente aderida ao suporte com maçarico, colocada com sobreposições na base do ensoleiramento geral, sobre uma camada de betão de limpeza, após aplicação prévia do primário com emulsão asfáltica aniônica com cargas Maxdan Caucho, "DANOSA", e protegida com uma camada antipunçoamento de geotêxtil de polipropileno-polietileno, Danofelt PP 125 "DANOSA", (125 g/m²), preparada para receber directamente o betão do ensoleiramento geral. Inclusive banda de reforço de membrana de betume modificado com elastómero SBS, LBM(SBS)-30-FP, E 30 P Elast "DANOSA", para a resolução do perímetro.
Critérios considerados na determinação do preço da unidade de obra: O preço não inclui a camada de betão de limpeza.
Inclui: Limpeza e preparação da superfície. Aplicação da camada de primário. Colocação da banda de reforço. Colocação da lâmina asfáltica. Colocação do geotêxtil. Resolução de pontos singulares.
Critério de medição de projecto: Superfície medida segundo documentação gráfica de Projecto.
Critério de medição de obra: Medir-se-á a superfície realmente executada segundo especificações de Projecto, incluindo as entregas e as sobreposições.

| Código | Un | Descrição | Rendimento | Preço | Importância |
|---|---|---|---|---|---|
| mt14ied010h | kg | Emulsão asfáltica aniônica com cargas Maxdan Caucho, "DANOSA". (material) | 0.500 | 4.29 | 2.15 |
| mt14ldn010dl | m² | Membrana de betume modificado com elastómero SBS, LBM(SBS)-48-FP, Polydan 48 P Parking "DANOSA", massa nominal 4,8 kg/m², com armadura de feltro de poliéster não tecido de 180 g/m², acabamento numa face com geotêxtil, de superfície não protegida. Segundo EN 13707. (material) | 1.100 | 19.63 | 21.59 |
| mt14ldn100h | m | Banda de reforço de membrana de betume modificado com elastómero SBS, LBM(SBS)-30-FP, E 30 P Elast "DANOSA", de 32 cm de largura, acabada com filme plástico termofusível em ambas as faces. (material) | 0.500 | 5.18 | 2.59 |
| mt14gsn010za | m² | Geotêxtil não tecido sintético, termosoldado, de polipropileno-polietileno, Danofelt PP 125 "DANOSA", com uma resistência à tracção longitudinal de 9,4 kN/m, uma resistência à tracção transversal de 10 kN/m, uma abertura de cone ao ensaio de perfuração dinâmica segundo NP EN ISO 13433 inferior a 20 mm, resistência CBR ao punçoamento 1,56 kN e uma massa superficial de 125 g/m². (material) | 1.100 | 0.93 | 1.02 |
| op00sop010 |  | Maçarico para soldadura de lâminas asfálticas. | 1.000 | 0.00 | 0.00 |
| mo029 | h | Oficial de 1ª aplicador de lâminas impermeabilizantes. (mão de obra) | 0.120 | 22.68 | 2.72 |
| mo067 | h | Ajudante de aplicador de lâminas impermeabilizantes. (mão de obra) | 0.120 | 22.13 | 2.66 |
| % | % | Custos directos complementares | 2 % | 32.73 | 0.65 |
|  |  | Custos directos |  |  | 33.38 |
