# Impermeabilização de ensoleiramento geral, com lâminas asfálticas

- Propriedade do ficheiro: CYPE Ingenieros S.A.
- Formato: FIEBDC-3/2016
- Programa: Gerador de preços para construção civil. CYPE Ingenieros, S.A.
- Data: 22/10/2024
- Moeda: EUR
- Custos indirectos: 3 %
- IVA: 23 %

## N Isolamentos e impermeabilizações

### NI Impermeabilizações

#### NIC Fundações

**NIC011** m² Impermeabilização de ensoleiramento geral, com lâminas asfálticas.
Impermeabilização de ensoleiramento geral, com membrana de betume modificado com elastómero SBS, LBM(SBS)-48-FP, Polydan 48 P Parking "DANOSA", com armadura de feltro de poliéster não tecido de 180 g/m², acabamento numa face com geotêxtil, de superfície não protegida, totalmente aderida ao suporte com maçarico, colocada com sobreposições na base do ensoleiramento geral, sobre uma camada de betão de limpeza, após aplicação prévia do primário com emulsão asfáltica aniônica com cargas Maxdan Caucho, "DANOSA", e protegida com uma camada antipunçoamento de geotêxtil de polipropileno-polietileno, Danofelt PP 125 "DANOSA", (125 g/m²), preparada para receber directamente o betão do ensoleiramento geral. Inclusive banda de reforço de membrana de betume modificado com elastómero SBS, LBM(SBS)-30-FP, E 30 P Elast "DANOSA", para a resolução do perímetro.
Critérios considerados na determinação do preço da unidade de obra: O preço não inclui a camada de betão de limpeza.
Inclui: Limpeza e preparação da superfície. Aplicação da camada de primário. Colocação da banda de reforço. Colocação da lâmina asfáltica. Colocação do geotêxtil. Resolução de pontos singulares.
Critério de medição de projecto: Superfície medida segundo documentação gráfica de Projecto.
Critério de medição de obra: Medir-se-á a superfície realmente executada segundo especificações de Projecto, incluindo as entregas e as sobreposições.

| Código | Un | Descrição | Rendimento | Preço | Importância |
|---|---|---|---|---|---|
| mt14ied010h | kg | Emulsão asfáltica aniônica com cargas Maxdan Caucho, "DANOSA". (material) | 0.5 | 4.29 | 2.145 |
| mt14ldn010dl | m² | Membrana de betume modificado com elastómero SBS, LBM(SBS)-48-FP, Polydan 48 P Parking "DANOSA", massa nominal 4,8 kg/m², com armadura de feltro de poliéster não tecido de 180 g/m², acabamento numa face com geotêxtil, de superfície não protegida. Segundo EN 13707. (material) | 1.1 | 19.63 | 21.593 |
| mt14ldn100h | m | Banda de reforço de membrana de betume modificado com elastómero SBS, LBM(SBS)-30-FP, E 30 P Elast "DANOSA", de 32 cm de largura, acabada com filme plástico termofusível em ambas as faces. (material) | 0.5 | 5.18 | 2.590 |
| mt14gsn010za | m² | Geotêxtil não tecido sintético, termosoldado, de polipropileno-polietileno, Danofelt PP 125 "DANOSA", com uma resistência à tracção longitudinal de 9,4 kN/m, uma resistência à tracção transversal de 10 kN/m, uma abertura de cone ao ensaio de perfuração dinâmica segundo NP EN ISO 13433 inferior a 20 mm, resistência CBR ao punçoamento 1,56 kN e uma massa superficial de 125 g/m². (material) | 1.1 | 0.93 | 1.023 |
| mo029 | h | Oficial de 1ª aplicador de lâminas impermeabilizantes. (mão de obra) | 0.12 | 22.68 | 2.722 |
| mo067 | h | Ajudante de aplicador de lâminas impermeabilizantes. (mão de obra) | 0.12 | 22.13 | 2.656 |
| % | % | Custos directos complementares | 2 % | 32.729 | 0.655 |
|  |  | Custos directos |  |  | 33.384 |

Resíduos:
- colocação: mt14ied010h Emulsão asfáltica aniônica com cargas Maxdan Caucho, "DANOSA"; factor de resíduo 0.007
- colocação: mt14ldn010dl; factor de resíduo 0.035
- colocação: mt14ldn100h; factor de resíduo 0.035
- colocação: mt14gsn010za; factor de resíduo 0.07

## Recursos

**mt14ied010h** kg Emulsão asfáltica aniônica com cargas Maxdan Caucho, "DANOSA"
Dados técnicos: Custo energético 31.940 MJ; Emissão de CO2 0.230 kg; Código LER 17 03 02; Massa do elemento 1 kg; Volume 0.001 m3

**mt14ldn010dl** m² Membrana de betume modificado com elastómero SBS
Dados técnicos: Custo energético 119.246 MJ; Emissão de CO2 2.353 kg; Código LER 17 03 02; Massa do elemento 4.8 kg; Volume 0.0048 m3
Resíduos:
- embalagem: re170203 Plástico. (componente de resíduo); rendimento 0.07 kg; Código LER 17 02 03; Massa do elemento 1 kg; Volume 0.001667 m3

**mt14ldn100h** m Banda de reforço de membrana de betume modificado com elastómero SBS
Dados técnicos: Custo energético 25.205 MJ; Emissão de CO2 0.538 kg; Código LER 17 03 02; Massa do elemento 0.96 kg; Volume 0.00096 m3
Resíduos:
- embalagem: re170203 Plástico; rendimento 0.028 kg

**mt14gsn010za** m² Geotêxtil não tecido sintético
Dados técnicos: Custo energético 14.790 MJ; Emissão de CO2 0.513 kg; Código LER 17 06 04; Massa do elemento 0.125 kg; Volume 0.000208 m3
Resíduos:
- embalagem: re170203 Plástico; rendimento 0.024 kg
