# Isolamento sonoro a sons de condução aérea em revestimento interior autoportante de placas, com complexos multicamada fixados ao paramento e painéis entre montantes

- Propriedade do ficheiro: CYPE INGENIEROS, S.A.
- Formato: FIEBDC-3/2002
- Moeda: EUR
- Custos indirectos: 3.00 %
- IVA: 23.00 %

## N Isolamentos e impermeabilizações

### NB Isolamentos sonoros

#### NBO Revestimentos interiores

**NBO020** m² Isolamento sonoro a sons de condução aérea em revestimento interior autoportante de placas, com complexos multicamada fixados ao paramento e painéis entre montantes.
Isolamento sonoro a sons de condução aérea, em revestimento interior autoportante de placas, realizado com complexo multicamada Sonodan Plus Autoadhesivo, "DANOSA", de 40 mm de espessura, 10 kg/m² de massa superficial, composto de dois painéis independentes: um painel de lã mineral de 30 mm de espessura revestido com uma membrana betuminosa auto-adesiva e um painel formado por uma lâmina de polietileno reticulado aderida termicamente a uma membrana betuminosa auto-adesiva, colocado topo a topo e fixado ao paramento com fixações; e painel de napa de poliéster, tipo NPP, de 1350x600 mm e 40 mm de espessura, colocado entre os montantes da estrutura portante.
Inclui: Corte do isolamento a colocar sobre o paramento. Colocação do isolamento sobre o paramento. Fixação do isolamento. Vedação de juntas e ligações. Corte do isolamento a colocar entre os montantes. Colocação do isolamento entre os montantes. Resolução de pontos singulares.
Critério de medição de projecto: Superfície medida segundo documentação gráfica de Projecto.
Critério de medição de obra: Medir-se-á a superfície realmente executada segundo especificações de Projecto.

| Código | Un | Descrição | Rendimento | Preço | Importância |
|---|---|---|---|---|---|
| mt16afd020d | Ud | Bucha de expansão e prego de polipropileno com espiga de poliestireno de alta resistência "DANOSA", de 70 mm de comprimento, com aro de estanquidade, para fixação mecânica de painéis isolantes. (material) | 4.000 | 0.52 | 2.08 |
| mt16ptd030oh | m² | Complexo multicamada Sonodan Plus Autoadhesivo, "DANOSA", de 40 mm de espessura, 10 kg/m² de massa superficial, composto de dois painéis independentes: um painel de lã mineral de 30 mm de espessura revestido com uma membrana betuminosa auto-adesiva e um painel formado por uma lâmina de polietileno reticulado aderida termicamente a uma membrana betuminosa auto-adesiva, resistência térmica 0,58 m²°C/W, Euroclasse F de reacção ao fogo segundo NP EN 13501-1; com 65,5 dB de índice global de redução sonora, Rw. (material) | 1.050 | 42.98 | 45.13 |
| mt16npg020i | m² | Painel de napa de poliéster, tipo NPP, de 1350x600 mm e 40 mm de espessura, resistência térmica 1,02 m²°C/W, condutibilidade térmica 0,039 W/(m°C), Euroclasse B-s1, d0 de reacção ao fogo segundo NP EN 13501-1; com atenuação acústica de 50 dB. (material) | 1.050 | 5.36 | 5.63 |
| mo054 | h | Oficial de 1ª montador de isolamentos. (mão de obra) | 0.219 | 23.31 | 5.10 |
| mo101 | h | Ajudante de montador de isolamentos. (mão de obra) | 0.219 | 22.13 | 4.85 |
| % | % | Custos directos complementares | 2 % | 62.79 | 1.26 |
|  |  | Custos directos |  |  | 64.05 |
