# Impermeabilização de coberturas inclinadas, com lâminas asfálticas

- Propriedade do ficheiro: CYPE Ingenieros S.A.
- Formato: FIEBDC-3/2016
- Programa: Gerador de preços para construção civil. CYPE Ingenieros, S.A.
- Data: 22/10/2024
- Moeda: EUR
- Custos indirectos: 3 %
- IVA: 23 %

## N Isolamentos e impermeabilizações

### NI Impermeabilizações

#### NIN Coberturas inclinadas

**NIN010** m² Impermeabilização de coberturas inclinadas, com lâminas asfálticas.
Impermeabilização de coberturas inclinadas, com uma pendente média de 5%, com membrana de betume modificado com elastómero SBS, LBM(SBS)-40-FP, Polydan 180-40 P Elast "DANOSA", com armadura de feltro de poliéster reforçado e estabilizado de 180 g/m², de superfície não protegida, tipo monocamada, totalmente aderida ao suporte com maçarico prévia aplicação de primário com emulsão asfáltica aniônica com cargas Maxdan Caucho, "DANOSA".
Inclui: Aplicação da camada de primário. Colocação da lâmina asfáltica. Resolução dos pontos singulares.
Critério de medição de projecto: Superfície da vertente medida em verdadeira magnitude, segundo documentação gráfica de Projecto.
Critério de medição de obra: Medir-se-á, em verdadeira magnitude, a superfície realmente executada segundo especificações de Projecto.

| Código | Un | Descrição | Rendimento | Preço | Importância |
|---|---|---|---|---|---|
| mt14ied010h | kg | Emulsão asfáltica aniônica com cargas Maxdan Caucho, "DANOSA". (material) | 0.3 | 4.29 | 1.287 |
| mt14ldn010dh | m² | Membrana de betume modificado com elastómero SBS, LBM(SBS)-40-FP, Polydan 180-40 P Elast "DANOSA", massa nominal 4 kg/m², com armadura de feltro de poliéster reforçado e estabilizado de 180 g/m², de superfície não protegida, e coeficiente de difusão do gás radão 2,4x10-12 m²/s. Segundo EN 13707. (material) | 1.1 | 11.43 | 12.573 |
| mo029 | h | Oficial de 1ª aplicador de lâminas impermeabilizantes. (mão de obra) | 0.144 | 22.68 | 3.266 |
| mo067 | h | Ajudante de aplicador de lâminas impermeabilizantes. (mão de obra) | 0.144 | 22.13 | 3.187 |
| % | % | Custos directos complementares | 2 % | 20.313 | 0.406 |
|  |  | Custos directos |  |  | 20.719 |

Resíduos:
- colocação: mt14ied010h Emulsão asfáltica aniônica com cargas Maxdan Caucho, "DANOSA"; factor de resíduo 0.007
- colocação: mt14ldn010dh; factor de resíduo 0.0427395

## Recursos

**mt14ied010h** kg Emulsão asfáltica aniônica com cargas Maxdan Caucho, "DANOSA"
Dados técnicos: Custo energético 31.940 MJ; Emissão de CO2 0.230 kg; Código LER 17 03 02; Massa do elemento 1 kg; Volume 0.001 m3

**mt14ldn010dh** m² Membrana de betume modificado com elastómero SBS
Dados técnicos: Custo energético 100.073 MJ; Emissão de CO2 1.995 kg; Código LER 17 03 02; Massa do elemento 4 kg; Volume 0.004 m3
Resíduos:
- embalagem: re170203 Plástico. (componente de resíduo); rendimento 0.066 kg; Código LER 17 02 03; Massa do elemento 1 kg; Volume 0.001667 m3
