# Reparação pontual de camada de impermeabilização com lâmina asfáltica, em cobertura plana, não acessível, auto-protegida

- Propriedade do ficheiro: CYPE Ingenieros S.A.
- Formato: FIEBDC-3/2016
- Programa: Gerador de preços para construção civil. CYPE Ingenieros, S.A.
- Data: 22/10/2024
- Moeda: EUR
- Custos indirectos: 3 %
- IVA: 23 %

## Q Coberturas

### QA Planas acessíveis, não ventiladas

#### QAW Substituições

**QAW050** Ud Reparação pontual de camada de impermeabilização com lâmina asfáltica, em cobertura plana, não acessível, auto-protegida.
Reparação pontual de camada de impermeabilização com lâmina asfáltica, em cobertura plana, não acessível, auto-protegida, através da remoção da lâmina deteriorada, de 50x50 cm, e substituição por impermeabilização monocamada colada, formada por uma membrana de betume modificado com elastómero SBS, LBM(SBS)-50/G-FP, Polydan 180-50/GP Elast "DANOSA", com armadura de feltro de poliéster não tecido de 180 g/m², com auto-protecção mineral de cor cinzento totalmente colada com maçarico.
Inclui: Marcação. Remoção da lâmina deteriorada. Armazenamento do material removido. Limpeza e preparação da superfície. Colocação da impermeabilização. Limpeza dos restos da obra. Carga manual do material removido e restos da obra para camião ou contentor.
Critério de medição de projecto: Número de unidades previstas, segundo documentação gráfica de Projecto.
Critério de medição de obra: Medir-se-á o número de unidades realmente executadas segundo especificações de Projecto.

| Código | Un | Descrição | Rendimento | Preço | Importância |
|---|---|---|---|---|---|
| mt14ldg010dda | m² | Membrana de betume modificado com elastómero SBS, LBM(SBS)-50/G-FP, Polydan 180-50/GP Elast "DANOSA", massa nominal 5 kg/m², com armadura de feltro de poliéster não tecido de 180 g/m², com auto-protecção mineral de cor cinzento. Segundo EN 13707. (material) | 0.3 | 12.77 | 3.831 |
| mo029 | h | Oficial de 1ª aplicador de lâminas impermeabilizantes. (mão de obra) | 0.486 | 22.68 | 11.022 |
| mo067 | h | Ajudante de aplicador de lâminas impermeabilizantes. (mão de obra) | 0.438 | 22.13 | 9.693 |
| % | % | Custos directos complementares | 2 % | 24.546 | 0.491 |
|  |  | Custos directos |  |  | 25.037 |

Resíduos:
- colocação: mt14ldg010dda; factor de resíduo 0.0361338

## Recursos

**mt14ldg010dda** m² Membrana de betume modificado com elastómero SBS
Dados técnicos: Custo energético 123.869 MJ; Emissão de CO2 2.434 kg; Código LER 17 03 02; Massa do elemento 5 kg; Volume 0.005 m3
Resíduos:
- embalagem: re170203 Plástico. (componente de resíduo); rendimento 0.069 kg; Código LER 17 02 03; Massa do elemento 1 kg; Volume 0.001667 m3
